# Muster-Leistungsbeschreibung
Leistungsbeschreibung (GAEB 90, DA81)
Währung: EUR

## WTA-Sanierputzsystem-classic
Datum: 19.09.25

### Titel 00001 Vorbemerkung

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Bauzustandsanalyse

Vor der Wahl einer geeigneten
Instandsetzungsmaßnahme ist das zu sanierende
Bauteil / Mauerwerk im ausreichenden Maße zu
untersuchen. Art und Umfang der Untersuchungen
sind objektspezifisch festzulegen.

Für die Probennahme, die Untersuchungsmethoden und
deren Beurteilung sind die Vorgaben des WTA
Merkblattes 4-5-99/D "Beurteilung von Mauerwerk -
Mauerwerksdiagnostik" zu berücksichtigen.

*Hinweis*
Hinweis zum Sanierputzsystem Remmers
"Classic"

Das Remmes Sanierputzsystem "Classic" erfüllt die
die Vorgaben des WTA Merkblattes E-2-9-18/D.
Remmers Sanierputz SP Top white ist gemäß den
Vorgaben der WTA geprüft und zertifiziert.

Das System ist für die Sanierung von Wandbildnern
mit einer geringen bis mitteleren
Schadsalzbelastung anwendbar. Als
Bewertungsgrundlage ist die Tabelle 6.1:
"Bewertung der Salzbelastung eine Altputzes oder
einer langfristig unverputzten Mauwerksoberfläche
(0-2cm Tiefe) " des WTA Merkblattes E-2-9-18/D
anzuwenden.

Die Mindestschichtdicke des Sanierputzes bei geringer
bis mittlerer Schadsalzbelastung beträgt 20 mm.

Für die Verarbeitung des Systems sind die Vorgaben
des oben genannten Merkblattes sowie die
Herstellerangaben zu berücksichtigen.

### Titel 00002 Vorarbeiten

**00002.0001 Altputz entfernen**
Altputz von den zu sanierenden
Flächen vollständig entfernen.
Anfallenden Bauschutt in
Container verladen.
Einheit: m2

**00002.0002 Schadhafte Fugen ausräumen**
Schadhafte Fugen ca. 2 cm tief ausräumen.
Anfallenden Bauschutt in Container verladen.
Einheit: m

**00002.0003 Putzuntergrund reinigen**
Putzuntergrund durch mechanischen
Abtrag wie schleifen, strahlen oder fräsen
reinigen.  Es ist ein tragfähiger,
Untergrund herzustellen.
Einheit: m2

### Titel 00003 Sanierputzauftrag

**00003.0001 Fugenverschluss / Egalisierung des Putzuntergrundes**
Offene Fugen so wie Fehlstellen
oder Ausbrüche > 5mm
mit dem wasserdampfdiffusionsoffenen,
kapillaraktiven, hoch salzspeichernden
Porengrundputz Remmers SP Levell
verschließen.
Untergründe sind matt feucht vorzunässen.

Verbrauch:
Ca. 9,5 kg/m² bei 1 cm Schichtdicke
Remmers SP Levell <0401>
Einheit: m2

**00003.0002 Haftbrücke auf saugenden Untergründen (normal abbindend)**
*** Grundposition ZZ 001.0
Haftbrücke aus dem WTA-zertifizierten
Vorspritzmörtel mit hohem Sulfatwiderstand,
Remmers SP Prep auf dem saugfähigen,
vorbereiteten Untergrund herstellen.

Angemischten Mörtel
halbdeckend auf den Untergrund auftragen,
feucht halten und mind. 2 Tage
erhärten lassen.

Verbrauch:
Ca. 3-4 kg/m²
Remmers SP Prep <0400>
Einheit: m2

**00003.0003 Haftbrücke auf schwach saugenden Untergründen (normal abbindend)**
*** Wahlposition ZZ 001.1
Haftbrücke aus dem WTA-zertifizierten
Vorspritzmörtel mit hohem Sulfatwiderstand
Remmers SP Prep
auf dem schwach saugenden,
vorbereiteten Untergrund herstellen.

Angemischten Mörtel volldeckend
auf den Untergrund auftragen,
feucht halten und mind. 2 Tage
erhärten lassen.

Verbrauch:
Ca. 4-6 kg/m²
Remmers SP Prep <0400>
Einheit: m2

**00003.0004 Sanierputzauftrag (SP Top White)**
Oberputz aus dem faserverstärktem,
wasserdampfdiffusionsoffenen,
porenhydrophoben, WTA-zertifizierten
Sanierputz, Remmers SP Top White,
herstellen.
Schichtdicke d = ____ cm

Angemischtes Material von Hand oder
mit geeigneter Maschinentechnik auf
den vorbereiteten Untergrund aufbringen.
Oberfläche mit Kartätsche abziehen.
Schichtdicke einlagig 15-30 mm.

Nach Ansteifen mit dem Schwammbrett abreiben. Soll eine Glätte- oder Dekorschicht aufgebracht werden, ist die Oberfläche
mit dem Gitterrabot aufzurauen.

Verbrauch:
Ca. 8,5 kg/m² je cm Schichtdicke
Remmers SP Top White <0402>

bei ___ cm Schichtdicke:
___ kg/m² Remmers SP Top White <0402>
Einheit: m2

**00003.0005 Mineralischen Flächenspachtel auftragen (SP Fill Q3)**
*** Bedarfsposition ohne GB
Feine, geschlossene und anstrichfähige Putzflächen
mit dem mineralischen Flächenspachtel
Remmers SP Fill Q3, herstellen.

Produkt mit geeignetem Werkzeug als Kontaktschicht
aufbringen, anschließend in gewünschter Schichtdicke
(einlagig, 1- 5 mm) auftragen.
Nachbearbeitung der Oberfläche nach Ansteifen.
Nach Erhärtung schleifbar.

Verbrauch:
Ca. 1,3 kg/m² je mm Schichtdicke
Remmers SP Fill Q3 <0409>
Einheit: m2

**00003.0006 Oberflächenbeschichtung mit wasserdampfdurchlässigem Farbsystem**
*** Bedarfsposition ohne GB
Farbbeschichtung aus der hoch
wasserdampfdurchlässigen, lösemittelfreien
und emissionsarmen Innenwandfarbe
Remmers Color SP herstellen.

Material gut aufrühren.
Tragfähige, tockene und staubfreie Flächen mit
geeignetem Werkzeug beschichten.
Material je nach Untergrundbeschaffenheit in
1-2 Arbeitsgängen applizieren.

Verbrauch:
Ca. 0,13 - 0,15 l/m² je Arbeitsgang
Remmers Color SP <3080>
Einheit: m2
